# _Traegerhaus_Hamm
Angebotsaufforderung (GAEB DA XML 3.3, DA83)
Projekt: K4483
Währung: EUR
Erstellt mit: GXML Toolbox V3.3 R20220330, ORCA AVA 26.0.8 26.00.08, 05.11.2025

## Allgemeine Baubeschreibung
Es handelt sich um den Neubau eines Trägerhauses in der Innenstadt von Hamm (Westf.).

Das Bauvorhaben entsteht als viergeschossiger Sonderbau auf dem Grundstück Ecke "kleine Alleestraße - Schwarzer Weg". Das Grundstück liegt westlich der Bahnschienen.

Das gesamte Gebäude wird barrierefrei errichtet. Dies gilt auch für die Erreichbarkeit der Obergeschosse. Hierfür erhält das Gebäude zwei Aufzüge.

Das Gebäude wird nicht unterkellert und in Hybridweise erstellt. Das Erdgeschoss wird aus einer massiven Stahlbetonweise mit vorgesetztem Verblender ausgeführt. Die Obergeschosse sind durch die Tragstruktur aus Decken und Holzstützen flexibel geplant. Die Treppenkerne werden für die Steifigkeit aus Stahlbeton, und die restlichen Innenwände aus Leichtbau-Holzwänden ausgeführt. Die Gründung erfolgt auf einer Hartkalkstein-Schotterschicht von ca. 60 cm mit einer Bodenplatte von 40-60 cm und umlaufenden Streifenfundamenten.
In der Schotterschicht werden Methangasdrainagen verlegt.

Die Energieversorgung erfolgt über Geothermie, sowie einer PV-Anlage als Unterstützung. Die Geothermiebohrungen befinden sich zum Teil unter dem Gebäudeteil C und bestimmen den zeitlichen Ablauf der Gründung des Gebäudeteils.

Die Dachflächen werden als gedämmtes Flachdach ausgeführt. Die Flachdächer erhalten in Teilbereichen eine extensive Dachbegrünung.

Sämtliche Fenster und Fassadenelemente werden als Holz-Aluminiumkonstruktion gefertigt. Die Fenster erhalten eine Dreifachverglasung. In Teilbereichen erhalten die Fenster und Fassaden einen außenliegenden schienengeführten Sonnenschutz.  Die Fassaden ab dem 1.OG bestehen aus nichttragenden modular vorgefertigten Holzwänden, welche geschossweise an den massiven Decken befestigt sind.

Art und Lage der baulichen Anlage
OKFF EG liegt bei ca. 63,00 m ü. NHN. Das vorhandene Gelände im Bereich des Baufeldes hat mit den Geländehöhen von ca. 62,28 - 65,97 m ü. NHN ein starkes Gefälle von Süd nach Nord von ca. 3,70 m.

Baustellenlogistik
Die Baustelle wird unmittelbar von der Einmündung "Schwarzer Weg" vor der Ampelanlage an der Kreuzung Alleestraße L 670 angefahren. Aufgrund der örtlichen Verkehrssituation wird zur Verkehrssicherung eine Verkehrslenkung eingerichtet.
Die Baustelle erhält nur eine Ein- und Ausfahrt. Durch die Bebauung der gesamten Grundstücksfläche ist eine Umfahrt auf dem Grundstück nicht möglich. Eine Be- und Entladezone wir hierfür parallel zur Grundstücksgrenze "Schwarzer Weg" eingerichtet. Das Grundstück wird komplett eingezäunt.

Der Bieter hat sich vor Angebotsabgabe in ausreichendem Maße von der örtlichen Situation und den damit zusammenhängenden preisbildenden Faktoren ein Bild zu verschaffen. Hierzu gehören auch die Möglichkeiten der Zufahrt, insbesondere für schwere Fahrzeuge, Vorbereitung der Baustelle für die Baustelleneinrichtung, Materiallagerung usw..

Verkehrslenkung
Im Bereich der Baustellenzufahrt werden Fuß- und Radweg gekreuzt. Fuß- und Radweg bleiben während der gesamten Bauzeit in Funktion und werden mit der Verkehrslenkung gesichert.

Lagermöglichkeiten
Lagerflächen auf dem Grundstück sind nur eingeschränkt vorhanden. Der Baustelleneinrichtungsplan ist als Anlage beigefügt

Baukran
Der Baukran wird von der Rohbaufirma gestellt und bis zur Fertigstellung des Holzbaus vorgehalten. Nachfolgenden Gewerken kann er auf Nachweis der Fachkunde für Bedienung bereitgestellt werden. Die Tragfähigkeit des Krans beträgt bei max. zulässiger Ausladung ca. 2,0 to Gewicht (Holzbauelemente)

Parkflächen
PKW-Stelleplätze können bei Bedarf auf dem Gelände der ehemaligen Tankstelle an der "Kleinen Alleestraße" gegenüber der Baustelle durch die Stadt Hamm eingerichtet werden.
Der Bedarf ist mit einem Vorlauf von 10 Werktagen beim bauleitenden Architekten anzumelden.

## Vorbemerkungen
Bau- und Maßnahmenbeschreibung

Bei den nachfolgend beschriebenen Leistungen handelt es sich um die Heizanlagen und zentrale Wassererwärmungsanlagen für den Neubau in der Kleinen-Alleestraße 4 in 59063 Hamm.

Für die Wärmeversorgung ist der Einsatz einer Sole-Wasser-Wärmepumpe mit Erdsonden vorgesehen. Die Beheizung der Räume erfolgt über eine Fußbodenheizung in allen Bereichen. Die Norm-Heizlast des Gebäudes beträgt 40,7 kW. Zur Erfassung des Wärmeverbrauchs werden pro Mieteinheit Wärmemengenzähler an den einzelnen Heizkreisverteilern vorgesehen. Jedes Treppenhaus erhält pro Etage einen eigenen Heizkreisverteiler mit zugehörigem Wärmemengenzähler.

Zu Beginn der Arbeiten ist das Gebäude noch nicht vollständig geschlossen.

Nachfolgend beschriebene Leistungen sind Bestandteil des LV´s und in die entspr. Positionen mit einzukalkulieren.

Jeglich LV Positionen sind inklusive Lieferung und Montage zu kalkulieren.

Bei allen Arbeiten dieses LV´s sind die umliegenden Einrichtungen gegen Beschädigungen
sowie Verschmutzungen zu schützen.

Baubesprechungen finden regelmäßig oder bei Bedarf statt. Termine werden von der Bauleitung mitgeteilt.

Der AN verpflichtet sich, an den regelmäßig stattfindenden Baubesprechungen teilzunehmen, wenn dieses von der Bauleitung gefordert wird.
Bauanschlüsse für Strom- und Wasser werden zur Verfügung gestellt. Alle Leitungen müssen gem. Baustellenverordnung ordnungsgemäß selbst verlegt und vorgehalten werden.

Jeglicher Bauschutt ist sofort zu entfernen. Sämtliche Verpackungsmaterialien, Folien, Schutt usw.,
die bei der Demontage oder Montage anfallen, sind vom AN kostenfrei zu entsorgen. Die Entsorgung
der Materialien die evtl. Giftstoffe beinhalten, sind gesondert vorzunehmen.
Über die Entsorgung sind Nachweise zu führen und innerhalb von 14 Kalendertagen nach Entsorgung zu belegen.

Schuttcontainer sind wöchentlich spätestens Freitags abzufahren. Es müssen grundsätzlich abschließbare Schuttcontainer verwendet werden.
Bei Zuwiderhandlungen wird auf Kosten des AN eine Reinigungsfirma bestellt.

## 04 DIN 18380 - Heizanlagen und zentrale Wassererwärmungsanlagen

### Titel 01 Wärmeerzeuger

*Hinweis: Anschlüsse herstellen*

**01.1 Anschluss PE-Erdsonde an nickelfreie Edelstahl-Heizungsleitung DN65**
Herstellen eines fachgerechten Anschlusses der PE-Erdsonde(da 75mm) an die nickelfreie Edelstahl-Heizungsleitung DN65 (76,1x1,5 mm) im Hausanschlussbereich.
Der Anschluss erfolgt über einen Flanschanschluss DN65 (d76x1,5 mm) auf den bauseits hergestellten PE-Einschweißflansch (da 75 mm) der Erdsonde.
Herstellung der spannungsfreien Verbindung zur nickelfreien Edelstahl-Heizungsleitung DN65 (d76x1,5 mm, Pressfitting) mittels Flansch-Pressfitting-Übergang DN65,.
inkl. Flanschübergang, EPDM-Dichtung, Schrauben und Muttern, fachgerechte Montage und Dichtheitsprüfung nach Montage.
Menge: 2,000 Stk

*Hinweis: Wärmepumpe und Zubehör*

**01.2 Geothermie-Wärmepumpe**
Wärmepumpenzentralgerät mit Anzugsstromdämpfung, bestehend aus:
Wärmeerzeuger (Wärmepumpe) mit vier für Wärmepumpenbetrieb optimierten hermetischen Scrollverdichtern
verteilt auf zwei Kältekreise, hocheffizienten Cu-gelöteten Edelstahlplattenwärmetauschern, elektronischer
Kältemittelregulierung
Elektrische Steuerung und Regelungstechnik mit Diagnosesystem, Datenlogger, Webinterface mit
Fernwirkmöglichkeit.
Alle Baugruppen im Rahmengestell montiert, interne Vibrationsentkopplung, allseitige wärme- und
schallgedämmte Verkleidung.
Gehäuseausführung mit hochwertiger Blechverkleidung in Weiß-Hochglanz

Merkmale:
 Farbiges 4,3 Zoll Touch-Display.
- Integriertes WEB-Interface.
- Intuitiv bedienbare Steuerungssoftware "Easy-Con".
- Leistungsregelung 0% / 25% / 50% / 75% /100%
- Legionellenschutzschaltung.
- Chlorfreies Kältemittel R410A ohne Ozonschädigendes Potential
- Servicefreundliche Anordnung aller technischen Komponenten
- hintere Montage der Anschlüsse
- COP-Counter zur permanenten Effizienzkontrolle

Für Erdreich B0/W35:
Heizleistung: 51,2 kW
Leistungsaufnahme: 11,2 kW
Soledurchfluss (DT3K):
12,6 Kubikmeter pro Stunde
Hzg.-Wasserdurchfluss (DT5K):
8,8 Kubikmeter pro Stunde
Druckverlust Verdampfer (DT3K):
2,7 mWs
Druckverlust Verflüssiger (DT5K):
1,8 mWs

Allgemeine Daten:
Kompressor: 4x Scroll
Versorgungsspannung: 400 V / 3 / 50Hz
Steuerspannung: 230 V / 50 Hz
Anzugstrom: 31 A
max. Betriebsstrom: 4x 9,7 A
baus. Hauptsicherung abhängig von der Zuleitung.
Kältemittel: R410A
Breite: 750 mm
Höhe: 1470 mm
Tiefe: 611 mm
Gewicht: 345 kg
Anschlüsse Wärmequelle/Nutzung: R 2 Zoll a
Einsatzgrenzen: B-5/W60, B0/W65
COP EN 14511 B0/W35: 4,5
Regler Typ: WWPR II
Gehäuseausführung: Weiß-Hochglanz

Aufstellungsort: Technikraum im 3.OG

Fabrikat der Planung: Waterkotte
Typ: EcoTouch DS 5068.5DT AD

oder gleichwertig,

als Kriterien für die Prüfung der Gleichwertigkeit gelten folgende Punkte:
- Maße
- Heizleistung
- Gewicht
- COP
- Leistungsregelung

zulässige Abweichungen:
- Maße: verfügbare Sockelgröße: 0,85 x 0,7 m
- Heizleistung: min. 41 kW bei Vorlauftemperatur 42 °C
- Gewicht: max. 365 kg
- COP bei B0/W35: min. 4,5
Leistungsregelung: min. 4 stufige Leistungsregelung (0% / 25% / 50% / 75% /100%) oder Inverter-Verdichter

Hersteller/Typ: '....................................................'
  vom Bieter einzutragen
Menge: 1,000 Stk

**01.3 Kältemittelfüllung**
Liefern und Befüllen der Geothermiewärmepumpe, mit dem dafür zulässigen Betriebsmittel nach Betriebsanweisung des Herstellers vom angebotenen Fabrikat. Inkl. sämtlicher Nebenarbeiten und des Betriebsmittels selber.
Kältemittel: R410A
Menge: 6,000 kg

**01.4 Befüllung der Soleleitung**
Liefern und Einfüllen eines Frostschutzmittels bis zu einem Stockpunkt von (-) 12°. Das eingesetzte Frostschutzmittel muss den Vorgaben gemäß §35 der Verordnung über Anlagen zum Umgang mit wassergefährdenden Stoffen (AwSV) entsprechen. Verwendet werden dürfen ausschließlich nicht wassergefährdende Stoffe oder Gemische der Wassergefährdungsklasse 1 (WGK 1) sowie Flüssigkeiten, die in der jeweils gültigen Liste der LAWA-Empfehlungen für Wärmeträgermedien als zulässig aufgeführt sind.

Hersteller/Typ: '....................................................'
  vom Bieter einzutragen
Menge: 300,000 l

**01.5 Ausgleichmatte für Wärmepumpe**
Zur oben genannten Wärmepumpe

Diese Matte wird dazu verwendet um Unebenheiten des Aufstellortes auszugleichen und hat keine
Schallreduzierende Wirkung.

Technische Daten:
LxBxH: ca. 750 mm x 750 mm x 6 mm

Hersteller/Typ: '....................................................'
  vom Bieter einzutragen
Menge: 1,000 Stk

**01.6 Druckschalter für Erdreichanlagen**
Der Druckschalter dient zur Erkennung von Leckagen bei Erdwärmesonden und Kollektoren gemäß VDI 4620,
Baumuster geprüft nach Richtlinei 97/23/EG,
Schaltpunkt einstellbar: -0,8 bis 1,5 bar,
Anschlussgewinde R1/4" Außengewinde, Umgebungstemperatur: Lager-, Transport und Betrieb: -50 °C bis +70 °C,
Kantaktart: 1x Wechsler (SPDT). Ohm`sche Last AC1): 24A / 230V AC. Last (AC15): 10A / 230V AC

Hersteller/Typ: '....................................................'
  vom Bieter einzutragen
Menge: 1,000 Stk

**01.7 Motor-Kugel-Ventil zur Umschaltung zwischen Heiz-und Kühlbetrieb (passive Kühlung)**
Motorbetätigter Kugelhahn aus Messing in 3-Wege-Ausführung,
zur Umschaltung zwischen Heiz- und Kühlbetrieb (passive Kühlung) im Wärmepumpensystem,
Mit freiem Durchflussquerschnitt für universellen Einsatz, Ventilkörper aus Messing, Kugel aus Messing-verchromt,

Technische Daten:
Anschluß: 2 Zoll IG
Funktion: Dreiweg
Mediumtemperaturen: 0-100 Grad C
Stellmotor: 220 V, 50 Hz, IP 55
Umgebungstemperatur: -10/+70 Grad C
zul. Betriebsdruck: 16 bar

Hersteller/Typ: '....................................................'
  vom Bieter einzutragen
Menge: 2,000 Stk

**01.8 Trennwärmetauscher**
Trennwärmetauscher für die Passivkühlung mit Fluid,
aus Edelstahl 1.4404 nach DIN EN 10028-7,
Lotmittel Kupfer, inkl. diffusionsdichte Isolierung (10mm) als Beipack,
Gegenflansche aus Material C22.8 und Bodenkonsole Typ BK,

Technische Daten:
Plattenwerkstoff: 1.4404
Lotmittel: Kupfer
Anschlüsse: 4 x 2 Zoll AG
max. Betriebsdruck: 30 bar
max. Betiebstemp.: 195 Grad C
primär: Ethylen-Glykol 15 Prozent
sekundär: Wasser
Leistung: 33,7 kW
Maße H/B/T: ca. 530/270/70 mm
Gewicht: ca. 23 kg

Hersteller/Typ: '....................................................'
  vom Bieter einzutragen
Menge: 1,000 Stk

**01.9 Puffferspeicher 800 l**
Trenn-und Ladespeicher, Inhalt 800 Liter,
inkl. Intensiv-Wärmedämmung,
integrierte Fühlertauchhülsen,
inkl. Prallbleche/Umlenkbögen,
95mm Dämmschale mit abnehmbaren Seitenteilen für die leichte Einbringung,
für die zuvor genannte Wärmepumpe ausgelegt.

Technische Daten:
max. Betriebstemperatur: 95 Grad C
max. Betriebsdruck: 6 bar
Inhalt: 800 Liter
Ausführung: Stahl emailliert
Höhe: ca. 1990 mm
Kippmaß: ca. 2200 mm
Durchmesser: ca. 990 mm mit Isolierung
Austritt zur Wärmepumpe: RP 2 Zoll
Eintritt von Wärmepumpe: RP 2 Zoll
Temperaturfühler: 17,2 mm Durchmesser

Hersteller/Typ: '....................................................'
  vom Bieter einzutragen
Menge: 2,000 Stk

**01.10 elektrischer Anschluss Wärmepumpe**
Herstellen des elektrischen Anschlusses für die zuvor beschriebenen Wärmepumpe und deren Zubehör.

Hersteller/Typ: '....................................................'
  vom Bieter einzutragen
Menge: 1,000 Stk

**01.11 Außentemperaturfühler**
für die oben genannte Wärmepumpe.

Hersteller/Typ: '....................................................'
  vom Bieter einzutragen
Menge: 1,000 Stk

**01.12 Stellung eines Autokranes**
*** Pauschalposition
Stellung eines Autokrans zur Beförderung der Wärmepumpe und der zwei Pufferspeicher ins 3. Obergeschoss.

Möglicher Aufstellort des Autokrans innerhalb des Baufeldes auf befestigtem Boden. Abstand Autokran bis zum Absetzpunkt im 3.OG: ca. 25 m

Hersteller/Typ: '....................................................'
  vom Bieter einzutragen
Menge: 1,000 psch

**01.13 Inbetriebnahme Geothermie-Wärmpeumpe**
*** Pauschalposition
Inbetriebnahme der Geothermiewärmepumpe nach Herstellervorgaben. Dabei wird die Wärmepumpe nach Kundenwünschen parametriert und die Inbetriebnahme wird inklusive aller Einstellwerte dokumentiert.
Menge: 1,000 psch

### Titel 02 Wärmeverteilnetz

*Hinweis: Rohrleitungen aus nickelfreiem Edelstahl*
Rohrleitung aus nickelfreiem Edelstahlrohr, DVGW geprüft, Werkstoff-Nr. 1.4520, für Heizungswasser, für das gesamte Heizungsrohrnetz, Verbindung durch Pressen, Form- und Verbindungsstücke sowie Rohrbefestigungen werden gesondert vergütet, Verlegung in Gebäuden, Arbeitshöhe bis 3,5 m.

Hersteller/Typ '....................................................'
  vom Bieter einzutragen

**02.1 nickelfreies Edelstahlrohr d76,1x1,5**
nickelfreies Edelstahlrohr wie oben beschrieben,

in DN 65 (d76,1x1,5)
Menge: 6,000 m

**02.2 nickelfreies Edelstahlrohr d54x1,5**
nickelfreies Edelstahlrohr wie oben beschrieben,

in DN 50 (d54x1,5)
Menge: 170,000 m

**02.3 nickelfreies Edelstahlrohr d42x1,5**
nickelfreies Edelstahlrohr wie oben beschrieben,

in DN 40 (d42x1,5)
Menge: 30,000 m

**02.4 nickelfreies Edelstahlrohr d35x1,5**
nickelfreies Edelstahlrohr wie oben beschrieben,

in DN 32 (d35x1,5)
Menge: 50,000 m

**02.5 nickelfreies Edelstahlrohr d28x1,5**
nickelfreies Edelstahlrohr wie oben beschrieben,

in DN 25 (d28x1,5)
Menge: 40,000 m

**02.6 nickelfreies Edelstahlrohr d22x1,2**
nickelfreies Edelstahlrohr wie oben beschrieben,

in DN 20 (d22x1,2)
Menge: 370,000 m

**02.7 nickelfreies Edelstahlrohr d18x1**
nickelfreies Edelstahlrohr wie oben beschrieben,

in DN 15 (d18x1)
Menge: 70,000 m

*Hinweis: Bögen*

**02.8 nickelfreier Edelstahlbogen 90 Grad d54x1,5**
nickelfreier Edelstahlbogen 90 Grad d54x1,5
für oben beschriebenes nickelfreies Edelstahlrohr
Menge: 60,000 Stk

**02.9 nickelfreier Edelstahlbogen 90 Grad d42x1,5**
nickelfreier Edelstahlbogen 90 Grad d42x1,5
für oben beschriebenes nickelfreies Edelstahlrohr
Menge: 6,000 Stk

**02.10 nickelfreier Edelstahlbogen 90 Grad d35x1,5**
nickelfreier Edelstahlbogen 90 Grad d35x1,5
für oben beschriebenes nickelfreies Edelstahlrohr
Menge: 20,000 Stk

**02.11 nickelfreier Edelstahlbogen 90 Grad d28x1,5**
nickelfreier Edelstahlbogen 90 Grad d28x1,5
für oben beschriebenes nickelfreies Edelstahlrohr
Menge: 6,000 Stk

**02.12 nickelfreier Edelstahlbogen 90 Grad d22x1,2**
nickelfreier Edelstahlbogen 90 Grad d22x1,2
für oben beschriebenes nickelfreies Edelstahlrohr
Menge: 170,000 Stk

**02.13 nickelfreier Edelstahlbogen 90 Grad d18x1,0**
nickelfreier Edelstahlbogen 90 Grad d18x1,0
für oben beschriebenes nickelfreies Edelstahlrohr
Menge: 40,000 Stk

*Hinweis: T-Stücke*

**02.14 nickelfreies Edelstahl T-Stück 54x54x54**
nickelfreies Edelstahl T-Stück 54x54x54
für oben beschriebenes nickelfreies Edelstahlrohr
Menge: 15,000 Stk

**02.15 nickelfreies Edelstahl T-Stück 42x42x42**
nickelfreies Edelstahl T-Stück 42x42x42
für oben beschriebenes nickelfreies Edelstahlrohr
Menge: 4,000 Stk

**02.16 nickelfreies Edelstahl T-Stück 35x35x35**
nickelfreies Edelstahl T-Stück 35x35x35
für oben beschriebenes nickelfreies Edelstahlrohr
Menge: 10,000 Stk

**02.17 nickelfreies Edelstahl T-Stück 28x28x28**
nickelfreies Edelstahl T-Stück 28x28x28
für oben beschriebenes nickelfreies Edelstahlrohr
Menge: 10,000 Stk

**02.18 nickelfreies Edelstahl T-Stück 22x22x22**
nickelfreies Edelstahl T-Stück 22x22x22
für oben beschriebenes nickelfreies Edelstahlrohr
Menge: 18,000 Stk

**02.19 nickelfreies Edelstahl T-Stück 18x18x18**
nickelfreies Edelstahl T-Stück 18x18x18
für oben beschriebenes nickelfreies Edelstahlrohr
Menge: 2,000 Stk

*Hinweis: Muffen*

**02.20 Muffe aus nickelfreiem Edelstahl 54x1,5**
Muffe aus nickelfreiem Edelstahl 54x1,5
für oben beschriebenes nickelfreie Edelstahlrohr
Menge: 40,000 Stk

**02.21 Muffe aus nickelfreiem Edelstahl 42x1,5**
Muffe aus nickelfreiem Edelstahl 42x1,5
für oben beschriebenes nickelfreie Edelstahlrohr
Menge: 10,000 Stk

**02.22 Muffe aus nickelfreiem Edelstahl 35x1,5**
Muffe aus nickelfreiem Edelstahl 35x1,5
für oben beschriebenes nickelfreie Edelstahlrohr
Menge: 10,000 Stk

**02.23 Muffe aus nickelfreiem Edelstahl 28x1,5**
Muffe aus nickelfreiem Edelstahl 28x1,5
für oben beschriebenes nickelfreie Edelstahlrohr
Menge: 8,000 Stk

**02.24 Muffe aus nickelfreiem Edelstahl 22x1,2**
Muffe aus nickelfreiem Edelstahl 22x1,2
für oben beschriebenes nickelfreie Edelstahlrohr
Menge: 50,000 Stk

**02.25 Muffe aus nickelfreiem Edelstahl 18x1,0**
Muffe aus nickelfreiem Edelstahl 18x1,0
für oben beschriebenes nickelfreie Edelstahlrohr
Menge: 10,000 Stk

*Hinweis: Reduzierungen*

**02.26 nickelfreie Edelstahl Reduzierung 76,1x54**
nickelfreie Edelstahl Reduzierung 76,1x54
für oben beschriebenes nickelfreies Edelstahlrohr
Menge: 2,000 Stk

**02.27 nickelfreie Edelstahl Reduzierung 54x42**
nickelfreie Edelstahl Reduzierung 54x42
für oben beschriebenes nickelfreies Edelstahlrohr
Menge: 4,000 Stk

**02.28 nickelfreie Edelstahl Reduzierung 54x35**
nickelfreie Edelstahl Reduzierung 54x35
für oben beschriebenes nickelfreies Edelstahlrohr
Menge: 6,000 Stk

**02.29 nickelfreie Edelstahl Reduzierung 54x28**
nickelfreie Edelstahl Reduzierung 54x28
für oben beschriebenes nickelfreies Edelstahlrohr
Menge: 2,000 Stk

**02.30 nickelfreie Edelstahl Reduzierung 54x22**
nickelfreie Edelstahl Reduzierung 54x22
für oben beschriebenes nickelfreies Edelstahlrohr
Menge: 3,000 Stk

**02.31 nickelfreie Edelstahl Reduzierung 42x35**
nickelfreie Edelstahl Reduzierung 42x35
für oben beschriebenes nickelfreies Edelstahlrohr
Menge: 3,000 Stk

**02.32 nickelfreie Edelstahl Reduzierung 42x28**
nickelfreie Edelstahl Reduzierung 42x28
für oben beschriebenes nickelfreies Edelstahlrohr
Menge: 2,000 Stk

**02.33 nickelfreie Edelstahl Reduzierung 42x22**
nickelfreie Edelstahl Reduzierung 42x22
für oben beschriebenes nickelfreies Edelstahlrohr
Menge: 5,000 Stk

**02.34 nickelfreie Edelstahl Reduzierung 35x28**
nickelfreie Edelstahl Reduzierung 35x28
für oben beschriebenes nickelfreies Edelstahlrohr
Menge: 7,000 Stk

**02.35 nickelfreie Edelstahl Reduzierung 35x22**
nickelfreie Edelstahl Reduzierung 35x22
für oben beschriebenes nickelfreies Edelstahlrohr
Menge: 10,000 Stk

**02.36 nickelfreie Edelstahl Reduzierung 28x22**
nickelfreie Edelstahl Reduzierung 28x22
für oben beschriebenes nickelfreies Edelstahlrohr
Menge: 10,000 Stk

**02.37 nickelfreie Edelstahl Reduzierung 28x18**
nickelfreie Edelstahl Reduzierung 28x18
für oben beschriebenes nickelfreies Edelstahlrohr
Menge: 3,000 Stk

**02.38 nickelfreie Edelstahl Reduzierung 22x18**
nickelfreie Edelstahl Reduzierung 22x18
für oben beschriebenes nickelfreies Edelstahlrohr
Menge: 8,000 Stk

*Hinweis: Übergänge*

**02.39 Übergang Innengewinde DN50 auf nickelfreies Edelstahlrohr (Wärmepumpenanschlüsse)**
Übergang Innengewinde DN50 (d54x1,5) auf nickelfreies Edelstahlrohr Pressanschluss DN50 (d54x1,5)
Menge: 4,000 Stk

*Hinweis: Rohrisolierung für Heizungsleitungen*
Rohrisolierung aus nichtbrennbaren Steinwoll-Rohrschalen mit engmaschig glasfaserverstärkter Aluminiumfolie.
Flexible und diffusionsdichte Dämmung zur Vermeidung von Tauwasserbildung und zur Reduzierung von Energieverlusten.

Baustoffklasse: A2L - s1, d0 nach DIN 13501-1
Schmelzpunkt: > 1000 °C nach DIN 4102-17
Wärmeleitfähigkeit = 0,032 W/(m·K) bei 0 °C
und 0,035 W/(m·K) bei 40°C nach EN ISO 8497
Medium-Temperatur: 0 °C bis 80 °C

Dicke gemäß EnEV / GEG bzw. nach technischer Notwendigkeit

Das verkleben der Längs- und Rundstöße mit Spezialkleber und die Abschottungsverklebungen an den Enden, einschließlich min. 6 Wicklungen pro Meter gemäß Herstellervorgaben, ist in die nachfolgenden Positionen mit einzukalkulieren.

Hersteller/Typ '....................................................'
  vom Bieter einzutragen

*Hinweis: Die Isolierstärken und Arten werden wie folgt gemäß DIN 18421*
Die Isolierstärken und Arten werden wie folgt gemäß DIN 18421 vorgesehen:
Grundsätzlich sind die Mindestdämmstärken äquivalent der gültigen GEG einzuhalten.
Im folgenden sind die Dämmstärken für den Lambda Wert 0,035 W/(m*K) exemplarisch aufgeführt.
Es steht dem AN frei Dämmmaterialien mit einem besseren/schlechteren Lambda Wert zu verwenden, sofern die Äquivalente Dämmstärke erreicht wird.

Heizungsleitungen aus nickelfreiem Edelstahlrohr

100% Dämmung nach EnEV für Rohrleitungen.
Ummantelung:

PVC-Ummantelung:
Für Leitungen in Bereichen die für Mieter oder öffentlich nicht zugänglich sind und die Leitungen sichtbar sind.

Blechummantelung:
Für Leitungen in Bereichen die für Mieter oder öffentlich zugänglich sind und die Leitungen sichtbar sind.

Die Isolierstärken der Heizungsleitungen mit alukaschierte Mineralwolle gliedern sich wie folgt :

Durchmesser DN 65 (d76,1x1,5) Isolierstärke : 80mm
Durchmesser DN50 (d54x1,5): Isolierstärke : 60mm
Durchmesser DN40 (d42x1,5): Isolierstärke : 40mm
Durchmesser DN32 (d35x1,5): Isolierstärke : 30mm
Durchmesser DN25 (d28x1,2): Isolierstärke : 30mm
Durchmesser DN20 (d22x1,2): Isolierstärke : 20mm
Durchmesser DN15 (d18x1,0): Isolierstärke : 20mm
Durchmesser DN12 (d15x1,0): Isolierstärke : 20mm

**02.40 Rohrisolierung DN 65**
Rohrisolierung für oben beschriebenes
Heizungsrohr in DN 65 (d76,1x1,5)

in alukaschierter Mineralwolle 80mm Stärke
Menge: 6,000 m

**02.41 Rohrisolierung DN 50**
Rohrisolierung für oben beschriebenes
Heizungsrohr in DN 50 (d54x1,5)

wie zuvor beschrieben, Dämmstärke 60mm
Menge: 170,000 m

**02.42 Rohrisolierung DN 40**
Rohrisolierung für oben beschriebenes
Heizungsrohr in DN 40 (d42x1,5)

wie zuvor beschrieben, Dämmstärke 40mm
Menge: 30,000 m

**02.43 Rohrisolierung DN 32**
Rohrisolierung für oben beschriebenes
Heizungsrohr in DN 32 (d35x1,5)

wie zuvor beschrieben, Dämmstärke 30mm
Menge: 50,000 m

**02.44 Rohrisolierung DN 25**
Rohrisolierung für oben beschriebenes
Heizungsrohr in DN 25 (d28x1,5)

wie zuvor beschrieben, Dämmstärke 30mm
Menge: 40,000 m

**02.45 Rohrisolierung DN 20**
Rohrisolierung für oben beschriebenes
Heizungsrohr in DN 20 (d22x1,2)

wie zuvor beschrieben, Dämmstärke 20mm
Menge: 370,000 m

**02.46 Rohrisolierung DN 15**
Rohrisolierung für oben beschriebenes
Heizungsrohr in DN 15 (d18x1,0)

wie zuvor beschrieben, Dämmstärke 20mm
Menge: 70,000 m

*Hinweis: Rohrschellen*

**02.47 Rohrschelle gedämmt 76,1mm**
Bestehend aus tragfähigen, hochdichten Steinwolldämmkern und einer außenliegenden Rohrtrageschelle.
passend zum oben beschriebenen nickelfreiem
Edelstahlrohr und Rohrisolierung

in alukaschierter Mineralwolle 80mm Stärke
Menge: 4,000 Stk

**02.48 Rohrschelle gedämmt 54mm**
wie zuvor beschrieben, jedoch d54 mm
in alukaschierter Mineralwolle 60mm Stärke
Menge: 80,000 Stk

**02.49 Rohrschelle gedämmt 42mm**
wie zuvor beschrieben, jedoch d42 mm
in alukaschierter Mineralwolle 40mm Stärke
Menge: 15,000 Stk

**02.50 Rohrschelle gedämmt 35mm**
wie zuvor beschrieben, jedoch d35 mm
in alukaschierter Mineralwolle 30mm Stärke
Menge: 15,000 Stk

**02.51 Rohrschelle gedämmt 28mm**
wie zuvor beschrieben, jedoch d28 mm
in alukaschierter Mineralwolle 30mm Stärke
Menge: 20,000 Stk

**02.52 Rohrschelle gedämmt 22mm**
wie zuvor beschrieben, jedoch d22 mm
in alukaschierter Mineralwolle 20mm Stärke
Menge: 200,000 Stk

**02.53 Rohrschelle gedämmt 18mm**
wie zuvor beschrieben, jedoch d18 mm
in alukaschierter Mineralwolle 20mm Stärke
Menge: 40,000 Stk

*Hinweis: Lamellenmatten*

**02.54 Lamellenmatten für die Dämmung Einbauteile**
Lamellenmatten für die Dämmung von Einbauteilen wie Pumpen, Ventile, Flansche passend für die oben beschriebene Rohrisolierung.

Baustoffklasse: A2L - s1, d0 nach DIN 13501-1

Geeigenet für die Wärme- und Kältedämmung

in alukaschierter Mineralwolle 50mm Stärke
Menge: 5,000 m²

**02.55 Lamellenmatten für die Dämmung Einbauteile**
wie zuvor beschrieben, jedoch
in alukaschierter Mineralwolle 40mm Stärke
Menge: 6,000 m²

**02.56 Lamellenmatten für die Dämmung Einbauteile**
wie zuvor beschrieben, jedoch
in alukaschierter Mineralwolle 30mm Stärke
Menge: 8,000 m²

*Hinweis: Befestigungsmaterial*

**02.57 Gewindestange 8mm**
Gewindestange 8mm
passend zu den oben beschriebenen Rohrschellen
Menge: 150,000 m

**02.58 Grundplatte eckig, Zweiloch, mit Gewindemuffe,**
Grundplatte eckig, Zweiloch, mit Gewindemuffem 8mm,
passend zu der oben beschriebenen Gewindestange,
inkl. Dübel, Schrauben und Befestigungsmaterial
Menge: 374,000 Stk

**02.59 Montageschiene**
zur Befestigung der zuvor genannten Rohrleitungen inkl. der hierfür erforderlichen Montageblöcke, Hammerkopfschrauben, Gewindeplatte, Abdeckkappen etc.
Abmessung: ca. 30x30 mm
Menge: 30,000 m

*Hinweis: Dämmung von Bögen*
Dämmung für nachfolgend aufgelistete Bögen, in alukaschierter Mineralwolle, für Heizungsrohr aus nickelfreiem Edelstahl, im Gebäude verlegt.

Inkl. Herstellen der Dämmung, Anpassung der Dämmung sowie verkleben der Stöße.

**02.60 nickelfreier Edelstahlbogen 90 Grad DN50**
Isolierstärke von 60mm
Menge: 40,000 Stk

**02.61 nickelfreier Edelstahlbogen 90 Grad DN40**
Isolierstärke von 40mm
Menge: 6,000 Stk

**02.62 nickelfreier Edelstahlbogen 90 Grad DN32**
Isolierstärke von 30mm
Menge: 20,000 Stk

**02.63 nickelfreier Edelstahlbogen 90 Grad DN25**
Isolierstärke von 30mm
Menge: 6,000 Stk

**02.64 nickelfreier Edelstahlbogen 90 Grad DN20**
Isolierstärke von 20mm
Menge: 170,000 Stk

**02.65 nickelfreier Edelstahlbogen 90 Grad DN15**
Isolierstärke von 20mm
Menge: 40,000 Stk

*Hinweis: Dämmung von T-Stücken*
Dämmung für nachfolgend aufgelistete T-Stücke, in alukaschierter Mineralwolle, für Heizungsrohre aus nickelfreiem Edelstahl.

Inkl. Herstellen der Dämmung,Anpassung der Dämmung sowie verkleben der Stöße

**02.66 nickelfreies Edelstahl T-Stück DN50/DN50/DN50**
Isolierstärke von 60mm
Menge: 15,000 Stk

**02.67 nickelfreies Edelstahl T-Stück DN40/DN40/DN40**
Isolierstärke von 40mm
Menge: 4,000 Stk

**02.68 nickelfreies Edelstahl T-Stück DN32/DN32/DN32**
Isolierstärke von 30mm
Menge: 10,000 Stk

**02.69 nickelfreies Edelstahl T-Stück DN25/DN25/DN25**
Isolierstärke von 30mm
Menge: 10,000 Stk

**02.70 nickelfreies Edelstahl T-Stück DN20/DN20/DN20**
Isolierstärke von 20mm
Menge: 18,000 Stk

**02.71 nickelfreies Edelstahl T-Stück DN15/DN15/DN15**
Isolierstärke von 20mm
Menge: 2,000 Stk

*Hinweis: Dämmung von Reduzierungen*
Dämmung für nachfolgend aufgelistete Reduzierungen, in alukaschierter Mineralwolle,  für Heizungsrohre aus nickelfreiem Edelstahl.

Inkl. Herstellen der Dämmung,Anpassung der Dämmung sowie verkleben der Stöße.

**02.72 nickelfreie Edelstahl Reduzierung DN50xDN40**
Isolierstärke von 60mm
Menge: 4,000 Stk

**02.73 nickelfreie Edelstahl Reduzierung DN50xDN32**
Isolierstärke von 60mm
Menge: 6,000 Stk

**02.74 nickelfreie Edelstahl Reduzierung DN50xDN25**
Isolierstärke von 60mm
Menge: 2,000 Stk

**02.75 nickelfreie Edelstahl Reduzierung DN50xDN20**
Isolierstärke von 60mm
Menge: 3,000 Stk

**02.76 nickelfreie Edelstahl Reduzierung DN40xDN32**
Isolierstärke von 40mm
Menge: 3,000 Stk

**02.77 nickelfreie Edelstahl Reduzierung DN40xDN25**
Isolierstärke von 40mm
Menge: 2,000 Stk

**02.78 nickelfreie Edelstahl Reduzierung DN40xDN20**
Isolierstärke von 40mm
Menge: 5,000 Stk

**02.79 nickelfreie Edelstahl Reduzierung DN32xDN25**
Isolierstärke von 30mm
Menge: 7,000 Stk

**02.80 nickelfreie Edelstahl Reduzierung DN32xDN20**
Isolierstärke von 30mm
Menge: 10,000 Stk

**02.81 nickelfreie Edelstahl Reduzierung DN25xDN20**
Isolierstärke von 30mm
Menge: 10,000 Stk

**02.82 nickelfreie Edelstahl Reduzierung DN25xDN15**
Isolierstärke von 30mm
Menge: 3,000 Stk

**02.83 nickelfreie Edelstahl Reduzierung DN20xDN15**
Isolierstärke von 20mm
Menge: 8,000 Stk

*Hinweis: Aussparungen in der Dämmung*

**02.84 Aussparen der Dämmung an Gewindestangen**
Menge: 370,000 Stk

**02.85 Aussparen der Dämmung an Rohrschellen**
Aussparen der Dämmung an Rohrschellen

Aussparen der Dämmung für Dimensionen DN12-DN60:
Menge: 370,000 Stk

*Hinweis: Anbinden der Dämmung*

**02.86 Anbinden der Dämmung an weiterführende Brandschutzdämmung**
Anbinden der Dämmung an die weiterführende Brandschutzdämmung

Anbinden der Dämmung für die Dimensionen DN65-DN40
Menge: 56,000 Stk

**02.87 Anbinden der Dämmung an Dämmschalen von Kugelhähnen**
Anbinden der Dämmung an Dämmschalen von Kugelhähnen DN50
Menge: 7,000 Stk

**02.88 Anbinden der Dämmung an Dämmschalen von 3-Wege Ventile**
Anbinden der Dämmung an Dämmschalen von 3-Wege Ventile DN50
Menge: 1,000 Stk

**02.89 Anbinden der Dämmung an Lufttöpfe**
Anbinden der Dämmung an Lufttöpfe

Zu kalkulieren ist das Anbinden der Dämmung für folgende Dimensionen:

5 x DN15
Menge: 5,000 Stk

*Hinweis: PVC-Ummantelung*

**02.90 PVC Ummantelung für Rohrisolierung 35mm**
Ummantelung aus hart PVC gemäß DIN 4140, Überlappungen von 3cm und mit PVC Nieten verschließen. Isolierstöße werden mit PVC Klebeband verklebt.
In sichtbaren Bereichen auszuführen, für das zuvor beschriebene Edelstahrohr 35mm mit einer Ummantelung von 30mm alukaschierter Mineralwolle.

Folgende Punkte sind in die Einheitspreise mit einzukalkulieren:
PVC Klebeband und PVC Nieten.
Menge: 25,000 m

**02.91 PVC Ummantelung für Rohrisolierung 28mm**
Ummantelung aus hart PVC gemäß DIN 4140, Überlappungen von 3cm und mit PVC Nieten verschließen. Isolierstöße werden mit PVC Klebeband verklebt.
In sichtbaren Bereichen auszuführen, für das zuvor beschriebene Edelstahrohr 28mm mit einer Ummantelung von 30mm alukaschierter Mineralwolle.

Folgende Punkte sind in die Einheitspreise mit einzukalkulieren:
PVC Klebeband und PVC Nieten.
Menge: 20,000 m

**02.92 PVC Ummantelung für Rohrisolierung 22mm**
Ummantelung aus hart PVC gemäß DIN 4140, Überlappungen von 3cm und mit PVC Nieten verschließen. Isolierstöße werden mit PVC Klebeband verklebt.
In sichtbaren Bereichen auszuführen, für das zuvor beschriebene Edelstahrohr 22mm mit einer Ummantelung von 20mm alukaschierter Mineralwolle.

Folgende Punkte sind in die Einheitspreise mit einzukalkulieren:
PVC Klebeband und PVC Nieten.
Menge: 35,000 m

**02.93 PVC Ummantelung für Rohrisolierung 18mm**
Ummantelung aus hart PVC gemäß DIN 4140, Überlappungen von 3cm und mit PVC Nieten verschließen. Isolierstöße werden mit PVC Klebeband verklebt.
In sichtbaren Bereichen auszuführen, für das zuvor beschriebene Edelstahrohr 18mm mit einer Ummantelung von 20mm alukaschierter Mineralwolle.

Folgende Punkte sind in die Einheitspreise mit einzukalkulieren:
PVC Klebeband und PVC Nieten.
Menge: 20,000 m

*Hinweis: Blechummantelung*
Nichtprofilierte Blechummantelung gemäß DIN 4140, verzinkt, Blechdicke 1 mm. Überlappungen sind zu verschrauben und mit Dichtstoff abzudichten.

**02.94 Blechummantelung für Rohrisolierung DN50**
nichtprofilierte Blechummantelung gemäß DIN 4140,verzinkt, Blechdicke 1 mm, Überlappungen verschrauben und mit Dichtstoff abdichten, im Untergeschoss auszuführen,
für ein nickelfreies Edelstahlrohr in DN 50 mit einer Ummantelung von 60mm Dämmung.
Menge: 40,000 m

**02.95 Blechummantelung für Rohrisolierung DN20**
nichtprofilierte Blechummantelung gemäß DIN 4140,verzinkt, Blechdicke 1 mm, Überlappungen verschrauben und mit Dichtstoff abdichten, im Untergeschoss auszuführen,
für ein nickelfreies Edelstahlrohr in DN 20 mit einer Ummantelung von 20mm Dämmung.
Menge: 10,000 m

**02.96 Blechummantelung für Rohrisolierung DN15**
nichtprofilierte Blechummantelung gemäß DIN 4140,verzinkt, Blechdicke 1 mm, Überlappungen verschrauben und mit Dichtstoff abdichten, im Untergeschoss auszuführen,
für ein nickelfreies Edelstahlrohr in DN 15 mit einer Ummantelung von 20mm Dämmung.
Menge: 20,000 m

**02.97 Blechummantelung für Rohrisolierung Edelstahlbogen DN50**
nichtprofilierte Blechummantelung gemäß DIN 4140,verzinkt, Blechdicke 1 mm, Überlappungen verschrauben und mit Dichtstoff abdichten, im Untergeschoss auszuführen,
für die zuvor beschriebenen Edelstahlrohrbögen in DN 50 mit einer Ummantelung von 60mm Dämmung.
Menge: 12,000 Stk

**02.98 Blechummantelung für Rohrisolierung Edelstahlbogen DN20**
nichtprofilierte Blechummantelung gemäß DIN 4140,verzinkt, Blechdicke 1 mm, Überlappungen verschrauben und mit Dichtstoff abdichten, im Untergeschoss auszuführen,
für die zuvor beschriebenen Edelstahlrohrbögen in DN 20 mit einer Ummantelung von 20mm Dämmung.
Menge: 2,000 Stk

**02.99 Blechummantelung für Rohrisolierung Edelstahlbogen DN15**
nichtprofilierte Blechummantelung gemäß DIN 4140,verzinkt, Blechdicke 1 mm, Überlappungen verschrauben und mit Dichtstoff abdichten, im Untergeschoss auszuführen,
für die zuvor beschriebenen Edelstahlrohrbögen in DN 15 mit einer Ummantelung von 20mm Dämmung.
Menge: 4,000 Stk

**02.100 Blechummantelung für T-Stück DN50/DN50/DN50**
nichtprofilierte Blechummantelung gemäß DIN 4140,verzinkt, Blechdicke 1 mm, Überlappungen verschrauben und mit Dichtstoff abdichten, im Untergeschoss auszuführen,
für die zuvor beschriebene T-Stücke aus Edelstahl mit einer Ummantelung von 50mm Dämmung.
Menge: 4,000 Stk

*Hinweis: Pumpen*

**02.101 Elektr. geregelte Umwälzpumpe Heizungsseite**
Elektr. geregelte Umwälzpumpe
als Nassläufer, stufenlos regelbar, druckgeregelt,
Volumenstrom Pumpe: V = 5,23m³/h
Förderhöhe: H = 5,5m
max. Stromaufnahme: 1,5 A
Fördermedium Heizwasser VDI 2035 Blatt 1 und VDI 2035 Blatt 2, Betriebstemperatur max. 90 Grad C, Betriebsdruck PN 6/10, mit Flanschanschluss 2", Bemessungsbetriebsspannung 230 V AC

Hersteller/Typ: '....................................................'
  vom Bieter einzutragen
Menge: 2,000 Stk
Produkt:
  Artikel:
    Artikelnummer: 97924626
    Artikelkurztext: Elektr. geregelte Umwälzpumpe Heizungsseite

**02.102 Übergang Flanschanschluss DN50 auf nickelfreies Edelstahlrohr**
Übergang Flanschanschluss DN50 (d54x1.5) auf nickelfreien Edelstahl Pressanschluss DN50 (d54x1,5)
inkl. Dichtung, Schrauben und Muttern
Menge: 4,000 Stk

**02.103 elektrischer Anschluss für die Umwälzpumpe Heizungsseite**
Herstellen des elektrischen Anschlusses für den bestimmungsgemäßen Betrieb der Umwälzpumpe.
Menge: 2,000 Stk

**02.104 Elektr. geregelte Umwälzpumpe Quellenseite**
Elektr. geregelte Umwälzpumpe
als Nassläufer, stufenlos regelbar, druckgeregelt,
Volumenstrom Pumpe: V = 12,6m³/h
Förderhöhe: H = 4,9m
max. Stromaufnahme: 1,5 A
Fördermedium Ethylen-Glykol 15 Prozent, Betriebstemperatur max. 90 Grad C, Betriebsdruck PN 6/10, mit Flanschanschluss 2", Bemessungsbetriebsspannung 230 V AC.

Hersteller/Typ: '....................................................'
  vom Bieter einzutragen
Menge: 1,000 Stk
Produkt:
  Artikel:
    Artikelnummer: 97924626
    Artikelkurztext: Elektr. geregelte Umwälzpumpe Quellenseite

**02.105 Übergang Flanschanschluss DN50 auf nickelfreies Edelstahlrohr**
Übergang Flanschanschluss DN50 (d54x1.5) auf nickelfreien Edelstahl Pressanschluss DN50 (d54x1,5)
inkl. Dichtung, Schrauben und Muttern
Menge: 2,000 Stk

**02.106 elektrischer Anschluss für die Umwälzpumpe Quellenseite**
Herstellen des elektrischen Anschlusses für den bestimmungsgemäßen Betrieb der Umwälzpumpe.
Menge: 1,000 Stk

*Hinweis: 3-Wege Ventile*

**02.107 Dreiwegeventil DN50**
für Wasser, max. Betriebstemperatur bis 120 Grad C, mit Stellventil als Dreiwegeventil,
kvs-Wert der Planung: 30,4 m³/h

mit Gewindeanschluss 2" AG, Gehäuse aus Rotguss, PN 16, DN 50 (d54x1,5),

Hersteller/Typ: '....................................................'
  vom Bieter einzutragen
Menge: 1,000 Stk
Produkt:
  Artikel:
    Artikelnummer: 1130212
    Artikelkurztext: Dreiwegeventil DN50

**02.108 Stellantrieb für Dreiwegeventil DN50**
Stellantrieb für zuvor beschriebenes Dreiwegeventil DN50,
Nennspannung: AC/DC 230 V,
Stellkraft: ca. 1000N
Handsteuerung: Mit Drucktaste, arretierbar
IP54,

Hersteller/Typ: '....................................................'
  vom Bieter einzutragen
Menge: 1,000 Stk

**02.109 Übergang Innengewinde 2" auf DN50**
Übergang Innengewinde 2" auf nickelfreien Edelstahl Pressanschluss DN50 (d54x1,5)
Menge: 2,000 Stk

**02.110 elektrischer Anschluss 3-Wege Ventil**
Herstellen des elektrischen Anschlusses für den bestimmungsgemäßen Betrieb des 3-Wege Ventils.
Menge: 1,000 Stk

*Hinweis: Kugelhähne*

**02.111 Kugelhahn DN50**
Kugelhahn mit verlängertem Griff für verkleidete Rohre, für Heizungswasser, max. Betriebstemperatur bis 90 Grad C, Durchgangsform, mit Innengewinde, Gehäuse aus Messing, Betätigung mit Hebelgriff, PN 16, DN 50 (d54x1,5)

Hersteller/Typ: '....................................................'
  vom Bieter einzutragen
Menge: 12,000 Stk
Produkt:
  Artikel:
    Artikelnummer: 1077116
    Artikelkurztext: Kugelhahn DN50

**02.112 Übergang Außengewinde DN50 auf nickelfreies Edelstahlrohr**
Übergang Außengewinde DN50 (d54x1,5) auf nickelfreies Edelstahlrohr Pressanschluss DN50 (d54x1,5)
Menge: 24,000 Stk

**02.113 Kugelhahn DN15 vor-und nach Wärmemengenzähler Heizregister**
Kugelhahn mit verlängertem Griff für verkleidete Rohre, für Heizungswasser, max. Betriebstemperatur bis 90 Grad C, Durchgangsform, mit Innengewinde, Gehäuse aus Messing, Betätigung mit Hebelgriff, PN 16, DN 15 (d18x1,0)

Hersteller/Typ: '....................................................'
  vom Bieter einzutragen
Menge: 4,000 Stk
Produkt:
  Artikel:
    Artikelnummer: 1077116
    Artikelkurztext: Kugelhahn DN15 vor-und nach Wärmemengenzähler Heizregister

**02.114 Übergang Außengewinde DN15 auf nickelfreies Edelstahlrohr**
Übergang Außengewinde DN15 (d18x1,0) auf nickelfreies Edelstahlrohr Pressanschluss DN15 (d18x1,0)
Menge: 2,000 Stk

*Hinweis: Rückschlagklappen*

**02.115 Rückschlagklappe DN50**
Rückschlagklappe DN50 (d54x1,5),Gehäuse aus Messing, PN16, für Wasser, max. Betriebstemperatur bis 120 Grad C, Ausführung als Zwischenflanschklappe, inkl. Flanschteller in DN50.

Hersteller/Typ: '....................................................'
  vom Bieter einzutragen
Menge: 1,000 Stk

**02.116 Übergang Flanschanschluss DN50 auf nickelfreien Edelstahlrohr**
Übergang Flanschanschluss DN50 (d54x1.5) auf nickelfreien Edelstahl Pressanschluss DN50 (d54x1,5)
inkl. Dichtung, Schrauben und Muttern
Menge: 1,000 Stk

*Hinweis: Schmutzfänger*

**02.117 Schmutzfänger DN50**
Schmutzfänger DN50, PN 25, zulässige Temperatur -10 bis 200 C in Schrägsitzform, Medien: Wasser, Wasser mit Glykol 30%, Dampf und nicht brennbare Gase Gehäuse aus Grauguss EN-GJL 250 (GG-25) Sieb aus Edelstahl Anschluss Flansch nach DIN EN 1092-2 inkl. Flanschteller

Hersteller/Typ: '....................................................'
  vom Bieter einzutragen
Menge: 1,000 Stk

**02.118 Übergang Flanschanschluss DN50 auf nickelfreien Edelstahlrohr**
Übergang Flanschanschluss DN50 (d54x1.5) auf nickelfreien Edelstahl Pressanschluss DN50 (d54x1,5)
inkl. Dichtung, Schrauben und Muttern
Menge: 1,000 Stk

**02.119 Stehendes Zubehörpaket für Komponenten**
Fertig vormontiertes, pulverbeschichtetes Stahlgerüst zur Aufnahme der zuvor beschriebenen Komponenten:

- Umwälzpumpen für Heizungsseite und Quellenseite
- 4 x Absperrarmaturen (Kugelhähne DN50)
- Schmutzfänger DN50
- Rückschlagklappe DN50

Hersteller/Typ: '....................................................'
  vom Bieter einzutragen
Menge: 1,000 Stk

*Hinweis: Ausdehnungsgefäß*

**02.120 Membran-Druckausdehnungsgefäß 80 l**
Membran-Druckausdehnungsgefäß
mit Abnahmebescheinigung, DIN EN 13831, für Heizungswasser, Nennvolumen 80 l, zulässiger Betriebsüberdruck 6 bar, Vordruck 1 bar, aus Stahl, mit äußerer Grundbeschichtung, einschl. Tragkonstruktion aus Stahl, Anschluss DN25

Hersteller/Typ: '....................................................'
  vom Bieter einzutragen
Menge: 2,000 Stk

**02.121 Membransicherheitsventil**
Membransicherheitsventil, bauteilgeprüft, federbelastet, für geschlossene Wasserheizungsanlagen DIN EN 12828, Baunormen max. Betriebstemperatur bis 120 Grad C, Ansprechüberdruck: 2,5 bar, DN 15. inkl. Formstücke

Hersteller/Typ: '....................................................'
  vom Bieter einzutragen
Menge: 2,000 Stk

**02.122 Kappenventil**
Kappenventil, für zuvor beschriebenes Membran-Druckausdehnungsgefäße, mit einer gegen unbeabsichtigtes Schließen gesicherten Absperrung und einer Entleerung, gemäß DIN EN 12828, TÜV-geprüft.

Anschluss : DN25
zul. Betriebsdruck : PN 10
zul. Betriebstemperatur: 120 °C

Hersteller/Typ: '....................................................'
  vom Bieter einzutragen
Menge: 2,000 Stk

**02.123 Luftabscheider DN50**
Abscheider für Mikroblasen und Luft,  Einbau waagerecht,  aus Messing,  für Heizungswasser, mit Flanschanschluss,  max. Betriebstemperatur bis 110 Grad C,  Nenndruck 1 MPa (10 bar), DN 50

max. Betriebsüberdruck : 10 bar
max. Betriebstemperatur: 110 °C

Hersteller/Typ: '....................................................'
  vom Bieter einzutragen
Menge: 2,000 Stk

**02.124 Übergang Flanschanschluss DN50 auf nickelfreies Edelstahlrohr**
Übergang Flanschanschluss DN50 (d54x1,5) auf nickelfreies Edelstahlrohr Pressanschluss DN50 (d54x1,5)
inkl. Dichtung, Schrauben und Muttern
Menge: 4,000 Stk

**02.125 Magnet-Schlammabscheider DN50**
Magnet-Schlammabscheidern zur Abscheidung von magnetischen und nicht-magnetischen Partikeln aus Heizungswasser. Inklusive Anschlüssen, Entleerungs- und Reinigungsventil sowie Wartungszugang.

Technische Daten:
Gehäuse: korrosionsbeständiger Stahl oder Edelstahl
Betriebsdruck: bis 6 bar
Betriebstemperatur: bis 120°C

Hersteller/Typ: '....................................................'
  vom Bieter einzutragen
Menge: 1,000 Stk

**02.126 Übergang Flanschanschluss DN50 auf nickelfreies Edelstahlrohr**
Übergang Flanschanschluss DN50 (d54x1,5) auf nickelfreies Edelstahlrohr Pressanschluss DN50 (d54x1,5)
inkl. Dichtung, Schrauben und Muttern
Menge: 2,000 Stk

**02.127 Systemtrenner-Gruppe DN15**
Vormontierte Systemtrenner-Gruppe,
Anschlüsse IG, bestehend aus:
- Systemtrenner
- Schrägsitz-Schmutzfänger
- 2 x Absperrventile. Verbindung: G 1/2"

Mittlerer Temperaturbereich: 5-65 °C
Nenndruck: PN 10

Hersteller/Typ: '....................................................'
  vom Bieter einzutragen
Menge: 1,000 Stk

**02.128 Übergang Außengewinde DN15 auf nickelfreies Edelstahlrohr**
Übergang Außengewinde DN15 (d18x1,0) auf nickelfreies Edelstahlrohr Pressanschluss DN15 (d18x1,0)
Menge: 2,000 Stk

**02.129 Lufttopf zum senkrechten Einbau in ein Heizungssystem.**
Lufttopf zum senkrechten Einbau in ein Heizungssystem.
Nenninhalt: ca. 1,0l
Durchmesser: ca. 110 mm
Höhe: ca. 185 mm
Anschluss Entlüfter: DN10
Anschluss an Anlage: DN15

Hersteller/Typ: '....................................................'
  vom Bieter einzutragen
Menge: 16,000 Stk

**02.130 Schwimmerentlüfter**
für das automatische Abführen von Luft aus dem zuvor beschriebenen Lufttopf.
Anschluss: DN10

Hersteller/Typ: '....................................................'
  vom Bieter einzutragen
Menge: 16,000 Stk

**02.131 Übergang Außengewinde DN15 auf nickelfreies Edelstahlrohr**
Übergangsstück Außengewinde DN15 (d18x1) auf nickelfreies Edelstahlrohr DN15 (d18x1)
Menge: 32,000 Stk

**02.132 Maschinen-Glasthermometer Einbaulänge 50mm**
Maschinen-Glasthermometer, Einbaulänge 50mm,
einschließlich Tauchhülse, mit V-förmigen Gehäuse DIN16186,
Anzeigebereich 0 bis 100 °C, einschließlich Schutzrohr.
Anschluss: Außengewinde DN15

Hersteller/Typ: '....................................................'
  vom Bieter einzutragen
Menge: 2,000 Stk

**02.133 Manometer 63 mm 0 - 2,5 bar DN 15**
Manometer 63 mm 0 - 2,5 bar DN15

Technische Daten:
Nenngröße: 063 mm
Anzeigebereich: 0 bis 6 bar
Gewindeanschluss von hinten: DN15
Anschlusslage: unten
Gehäuse: Kunststoff, schwarz
Sichtscheibe: Kunststoff, glasklar
Genauigkeitsklasse: Klasse 2,5
Zeiger: Kunststoff, schwarz
Zifferblatt: Kunststoff, weiß, mit
Anschlagstift

Hersteller/Typ: '....................................................'
  vom Bieter einzutragen
Menge: 2,000 Stk

**02.134 Übergang Außengewinde DN15 auf nickelfreies Edelstahlrohr**
Übergang Innengewinde DN15 (d18x1,2) auf nickelfreies Edelstahlrohr Pressanschluss DN15 (d18x1,2)
Menge: 4,000 Stk

*Hinweis: Anschluss Heizregister von Lüftungsgeräte*

**02.135 Anschluss Heizregister**
Anschluss von bauseits geliefertem Heizregister DN 15, hydraulische Einbindung in Vor- und Rücklauf,
inkl. Fittings und Dichtungen.
Menge: 4,000 Stk

**02.136 Flexible Schlauchleitung DN15**
Flexible Edelstahl-Schlauchleitung DN 15 zur spannungsfreien Verbindung zwischen Heizungsleitungen (Edelstahl) und Heizregister (Kupfer) des Lüftungsgerätes.
Ausführung als gewellter Edelstahlschlauch mit außenliegendem Edelstahlgeflecht, geeignet für Heizungsanlagen gemäß DIN EN 12828.

Technische Anforderungen:
Nennweite: DN 15
Temperaturbeständigkeit: mind. -20 °C bis +120 °C
Betriebsdruck: PN 16
Anschlüsse: passend zum Heizregister (Rp ½" AG)
Menge: 4,000 Stk

**02.137 Kugelhahn DN15**
Kugelhahn mit verlängertem Griff für verkleidete Rohre, für Heizungswasser, max. Betriebstemperatur bis 90 Grad C, Durchgangsform, mit Innengewinde, Gehäuse aus Messing, Betätigung mit Hebelgriff, PN 16, DN 15 (d18x1,0),

Hersteller/Typ: '....................................................'
  vom Bieter einzutragen
Menge: 4,000 Stk
Produkt:
  Artikel:
    Artikelnummer: 1077116
    Artikelkurztext: Kugelhahn DN15

**02.138 Übergang Außengewinde DN15 auf nickelfreies Edelstahlrohr**
Übergang Außengewinde DN15 (d18x1,0) auf nickelfreies Edelstahlrohr Pressanschluss DN15 (d18x1,0)
Menge: 12,000 Stk

*Hinweis: Anschluss Wärmepumpe*

**02.139 Flexibler Panzerschlauch DN50 zum Anschluss Wärmepumpe**
Panzerschlauch zur spannungsfreien Anschluss der Wärmepumpe an das Heizungsrohrnetz, montagefertig mit Überwurfmuttern und Flachdichtungen, geeignet für Heizungs- und Kühlanlagen,

- Nennweite: DN 50
- Länge: 700 mm
- Anschluss: 2" IG/AG
- Betriebsdruck: PN 10
- Betriebstemperatur: -20 °C bis +110 °C
- Werkstoff: EPDM-Schlauch mit Edelstahldrahtumflechtung
- Beständig gegen Wasser und Glykolgemische (bis 50 %)
Menge: 4,000 Stk

**02.140 Übergang Innengewinde DN50 auf nickelfreies Edelstahlrohr**
Übergang Innengewinde DN50 (d54x1,5) auf nickelfreies Edelstahlrohr Pressanschluss DN50 (d54x1,5)
Menge: 4,000 Stk

*Hinweis: Sonstiges*

**02.141 Alu-Bezeichnungsschilder 90x60mm auf**
Alu-Bezeichnungsschilder 90x60mm auf Schilderleiste mit schw. Blockschriftbezeichnung einschl. Befestigung
Menge: 4,000 Stk

**02.142 Rohrleitungskennzeichnung**
Rohrleitungskennzeichnung nach DIN 2403:2014-06 als Schildhalter mit aufgeklebter Kennzeichnung.
Menge: 20,000 Stk

### Titel 03 Raumheizflächen

*Hinweis: Fußbodenheizung*

**03.1 AP-Verteilerstation, 02-fach**
Fertigverteilerstation als werkseitig
vorgefertigte Fußbodenheizkreis-Verteilstation,
bestehend aus:
-Edelstahl-Heizkreisverteiler,02-fach,mit Flowmeter-Durchflussanzeige (2x FBH-Kreis +0x HK-Kreis)
-mit ¾ Wärmemengenzähler-Anschluss-Set, vertikal
-Anschluss-Seite links
-Verteilerschrank aus sendzimierverzinktem Stahlblech mit Schutzkarton für Rohbauphase, zusätzlich mit höhenverstellbaren Standfüßen und optischer Sichtanzeige zur Anpassung an die Fußbodenaufbauhöhe, mit verstellbarer Rohrumlenkleiste und integrierter Wasserwage zur optimalen Ausrichtung.

Ausführung Aufputz, Abmessungen in mm: B 410 X H 855, Tiefe: 140
-Türe weiß, ähnlich RAL 9016, tiefenverstellbar. Be- und Entlüftungsöffnungen zur Verhinderung von Stauwärme und Kondenswasser
-Rahmen nach unten ausziehbar, mit Frontblende Stahlblech weiß pulverbeschichtet RAL 9016
-Differenzdruckregler DN 20 ASV-PV und DN 20
ASV-M

-kabelgebundene Einzelraumregelung und werkseitige anschlussfertige elektrische Verdrahtung der Stellantriebe enthalten, bestehend aus:
- Regler für 230V Standardverkabelung
- für oben genannte Anzahl an FBH-Kreise für Heizen/ Kühlen
- inkl. Thermoantrieb 230 V für oben geannte Anzahl an FBH-Kreise

- HKV-Nummer der Planung: HKV 0.1

Hersteller/Typ: Uponor

oder gleichwertig,

als Kriterien für die Prüfung der Gleichwertigkeit gelten folgende Punkte:
- Maße

zulässige Abweichungen:
- Maßen kleiner gleich

Hersteller/Typ: '....................................................'
  vom Bieter einzutragen
Menge: 1,000 Stk

**03.2 AP-Verteilerstation, 02-fach**
wie zuvor beschrieben, jedoch:
- Anschluss-Seite rechts
- HKV-Nummer der Planung: HKV 0.6

Hersteller/Typ: Uponor

oder gleichwertig,

als Kriterien für die Prüfung der Gleichwertigkeit gelten folgende Punkte:
- Maße

zulässige Abweichungen:
- Maßen kleiner gleich

Hersteller/Typ: '....................................................'
  vom Bieter einzutragen
Menge: 1,000 Stk

**03.3 AP-Verteilerstation, 02-fach**
wie zuvor beschrieben, jedoch:
- Anschluss-Seite rechts
- HKV-Nummer der Planung: HKV 1.1

Hersteller/Typ: Uponor

oder gleichwertig,

als Kriterien für die Prüfung der Gleichwertigkeit gelten folgende Punkte:
- Maße

zulässige Abweichungen:
- Maßen kleiner gleich

Hersteller/Typ: '....................................................'
  vom Bieter einzutragen
Menge: 1,000 Stk

**03.4 AP-Verteilerstation, 02-fach**
wie zuvor beschrieben, jedoch:
- Anschluss-Seite links
- HKV-Nummer der Planung: HKV 1.6

Hersteller/Typ: Uponor

oder gleichwertig,

als Kriterien für die Prüfung der Gleichwertigkeit gelten folgende Punkte:
- Maße

zulässige Abweichungen:
- Maßen kleiner gleich

Hersteller/Typ: '....................................................'
  vom Bieter einzutragen
Menge: 1,000 Stk

**03.5 AP-Verteilerstation, 02-fach**
wie zuvor beschrieben, jedoch:
- Anschluss-Seite rechts
- HKV-Nummer der Planung: HKV 2.1

Hersteller/Typ: Uponor

oder gleichwertig,

als Kriterien für die Prüfung der Gleichwertigkeit gelten folgende Punkte:
- Maße

zulässige Abweichungen:
- Maßen kleiner gleich

Hersteller/Typ: '....................................................'
  vom Bieter einzutragen
Menge: 1,000 Stk

**03.6 AP-Verteilerstation, 02-fach**
wie zuvor beschrieben, jedoch:
-Anschluss-Seite links
- HKV-Nummer der Planung: HKV 2.6

Hersteller/Typ: Uponor

oder gleichwertig,

als Kriterien für die Prüfung der Gleichwertigkeit gelten folgende Punkte:
- Maße

zulässige Abweichungen:
- Maßen kleiner gleich

Hersteller/Typ: '....................................................'
  vom Bieter einzutragen
Menge: 1,000 Stk

**03.7 AP-Verteilerstation,05-fach**
wie zuvor beschrieben, jedoch:
- 05-fach (5x FBH-Kreis)
- Anschluss-Seite rechts
- Ausführung Aufputz, Abmessungen in mm: B 610 X H 855, Tiefe: 140
- HKV-Nummer der Planung: HKV 1.2

Hersteller/Typ: Uponor

oder gleichwertig,

als Kriterien für die Prüfung der Gleichwertigkeit gelten folgende Punkte:
- Maße

zulässige Abweichungen:
- Maßen kleiner gleich

Hersteller/Typ: '....................................................'
  vom Bieter einzutragen
Menge: 1,000 Stk

**03.8 AP-Verteilerstation, 05-fach**
wie zuvor beschrieben, jedoch:
- 05-fach (5x FBH-Kreis)
- Anschluss-Seite links
- Ausführung Aufputz, Abmessungen in mm: B 610 X H 855, Tiefe: 140
- HKV-Nummer der Planung: HKV 2.2

Hersteller/Typ: Uponor

oder gleichwertig,

als Kriterien für die Prüfung der Gleichwertigkeit gelten folgende Punkte:
- Maße

zulässige Abweichungen:
- Maßen kleiner gleich

Hersteller/Typ: '....................................................'
  vom Bieter einzutragen
Menge: 1,000 Stk

**03.9 UP-Verteilerstation, 06-fach**
wie zuvor beschrieben, jedoch:
- 06-fach (6x FBH-Kreis)
- Anschluss-Seite rechts
- Ausführung Aufputz, Abmessungen in mm: B 610 X H 855, Tiefe: 140
- HKV-Nummer der Planung: HKV 1.3

Hersteller/Typ: Uponor

oder gleichwertig,

als Kriterien für die Prüfung der Gleichwertigkeit gelten folgende Punkte:
- Maße

zulässige Abweichungen:
- Maßen kleiner gleich

als Kriterien für die Prüfung der Gleichwertigkeit gelten folgende Punkte:
- Maße

zulässige Abweichungen:
- Maßen kleiner gleich

Hersteller/Typ: '....................................................'
  vom Bieter einzutragen
Menge: 1,000 Stk

**03.10 AP-Verteilerstation, 07-fach**
wie zuvor beschrieben, jedoch:
- 07-fach (7x FBH-Kreis)
- Anschluss-Seite rechts
- Ausführung Aufputz, Abmessungen in mm: B 760 X H 855, Tiefe: 140
- HKV-Nummer der Planung: HKV 0.2

Hersteller/Typ: Uponor

oder gleichwertig,

als Kriterien für die Prüfung der Gleichwertigkeit gelten folgende Punkte:
- Maße

zulässige Abweichungen:
- Maßen kleiner gleich

Hersteller/Typ: '....................................................'
  vom Bieter einzutragen
Menge: 1,000 Stk

**03.11 AP-Verteilerstation, 07-fach**
wie zuvor beschrieben, jedoch:
- 07-fach (7x FBH-Kreis)
- Anschluss-Seite links
- Ausführung Aufputz, Abmessungen in mm: B 760 X H 855, Tiefe: 140
- HKV-Nummer der Planung: HKV 2.4

Hersteller/Typ: Uponor

oder gleichwertig,

als Kriterien für die Prüfung der Gleichwertigkeit gelten folgende Punkte:
- Maße

zulässige Abweichungen:
- Maßen kleiner gleich

Hersteller/Typ: '....................................................'
  vom Bieter einzutragen
Menge: 1,000 Stk

**03.12 AP-Verteilerstation,08-fach**
wie zuvor beschrieben, jedoch:
- 08-fach (8x FBH-Kreis)
- Anschluss-Seite links
- Ausführung Aufputz, Abmessungen in mm: B 760 X H 855, Tiefe: 140
- HKV-Nummer der Planung: HKV 1.5

Hersteller/Typ: Uponor

oder gleichwertig,

als Kriterien für die Prüfung der Gleichwertigkeit gelten folgende Punkte:
- Maße

zulässige Abweichungen:
- Maßen kleiner gleich

Hersteller/Typ: '....................................................'
  vom Bieter einzutragen
Menge: 1,000 Stk

**03.13 UP-Verteilerstation,08-fach**
wie zuvor beschrieben, jedoch:
- 08-fach (8x FBH-Kreis)
- Anschluss-Seite links
- Ausführung Aufputz, Abmessungen in mm: B 760 X H 855, Tiefe: 140
- HKV-Nummer der Planung: HKV 2.3

Hersteller/Typ: Uponor

oder gleichwertig,

als Kriterien für die Prüfung der Gleichwertigkeit gelten folgende Punkte:
- Maße

zulässige Abweichungen:
- Maßen kleiner gleich

Hersteller/Typ: '....................................................'
  vom Bieter einzutragen
Menge: 1,000 Stk

**03.14 AP-Verteilerstation,08-fach**
wie zuvor beschrieben, jedoch:
- 08-fach (8x FBH-Kreis)
- Anschluss-Seite links
- Ausführung Aufputz, Abmessungen in mm: B 760 X H 855, Tiefe: 140
- HKV-Nummer der Planung: HKV 2.5

Hersteller/Typ: Uponor

oder gleichwertig,

als Kriterien für die Prüfung der Gleichwertigkeit gelten folgende Punkte:
- Maße

zulässige Abweichungen:
- Maßen kleiner gleich

Hersteller/Typ: '....................................................'
  vom Bieter einzutragen
Menge: 1,000 Stk

**03.15 UP-Verteilerstation,10-fach**
wie zuvor beschrieben, jedoch:
- 10-fach (10x FBH-Kreis)
- Anschluss-Seite rechts
- Ausführung Aufputz, Abmessungen in mm: B 910 X H 855, Tiefe: 140
- HKV-Nummer der Planung: HKV 0.3

Hersteller/Typ: Uponor

oder gleichwertig,

als Kriterien für die Prüfung der Gleichwertigkeit gelten folgende Punkte:
- Maße

zulässige Abweichungen:
- Maßen kleiner gleich

Hersteller/Typ: '....................................................'
  vom Bieter einzutragen
Menge: 1,000 Stk

**03.16 AP-Verteilerstation,10-fach**
wie zuvor beschrieben, jedoch:
- 10-fach (10x FBH-Kreis)
- Anschluss-Seite links
- Ausführung Aufputz, Abmessungen in mm: B 910 X H 855, Tiefe: 140
- HKV-Nummer der Planung: HKV 0.4

Hersteller/Typ: Uponor

oder gleichwertig,

als Kriterien für die Prüfung der Gleichwertigkeit gelten folgende Punkte:
- Maße

zulässige Abweichungen:
- Maßen kleiner gleich

Hersteller/Typ: '....................................................'
  vom Bieter einzutragen
Menge: 1,000 Stk

**03.17 AP-Verteilerstation,11-fach**
wie zuvor beschrieben, jedoch:
- 11-fach (11x FBH-Kreis)
- Anschluss-Seite links
- Ausführung Aufputz, Abmessungen in mm: B 910 X H 855, Tiefe: 140
- HKV-Nummer der Planung: HKV 0.5

Hersteller/Typ: Uponor

oder gleichwertig,

als Kriterien für die Prüfung der Gleichwertigkeit gelten folgende Punkte:
- Maße

zulässige Abweichungen:
- Maßen kleiner gleich

Hersteller/Typ: '....................................................'
  vom Bieter einzutragen
Menge: 1,000 Stk

**03.18 AP-Verteilerstation,11-fach**
wie zuvor beschrieben, jedoch:
- 11-fach (11x FBH-Kreis)
- Anschluss-Seite links
- Ausführung Aufputz, Abmessungen in mm: B 910 X H 855, Tiefe: 140
- HKV-Nummer der Planung: HKV 1.4

Hersteller/Typ: Uponor

oder gleichwertig,

als Kriterien für die Prüfung der Gleichwertigkeit gelten folgende Punkte:
- Maße

zulässige Abweichungen:
- Maßen kleiner gleich

Hersteller/Typ: '....................................................'
  vom Bieter einzutragen
Menge: 1,000 Stk

**03.19 AP-Verteilerstation,10-fach**
wie zuvor beschrieben, jedoch:
- 10-fach (10x FBH-Kreis)
- Anschluss-Seite links
- Ausführung Aufputz, Abmessungen in mm: B 910 X H 855, Tiefe: 140
- HKV-Nummer der Planung: HKV 3.1

Hersteller/Typ: Uponor

oder gleichwertig,

als Kriterien für die Prüfung der Gleichwertigkeit gelten folgende Punkte:
- Maße

zulässige Abweichungen:
- Maßen kleiner gleich

Hersteller/Typ: '....................................................'
  vom Bieter einzutragen
Menge: 1,000 Stk

**03.20 Noppenplatte 14-16mm 1450x900x30mm**
Noppenplatte für die Aufnahme von 14-16mm PE-X Heizungsrohren, geeignet für Zement- und Fließestrich,
Nppenplatte bestehend aus Hart-/Weich-PS-Hartschaumplatte,
überlappende Folientechnik, Standard-Trittschallschutzes (DIN
4109), Wärmedämmung (DIN EN1264), Brandschutzes (DIN 4102) B2, Wärmeleistung (DIN EN 1264) für alle Rohrabstände, feste höhen- und abstandsfixierten Rohrhalterungen (DIN EN 1264), Feuchtetrennung und Schallbrückenvermeidung (DIN18560).

Typ: 11 mm für Räume mit hoher Flächenlast bis 30 kN/m2
Maße: ca.1450 x ca.900 mm
Plattendicke: 29 mm
Wärmeleitwiderstand: R = 0,314 m2K/W

Hersteller/Typ: '....................................................'
  vom Bieter einzutragen
Menge: 2000,000 m²

**03.21 Rohr PE-X Heizungswasser AD 16x1,8mm**
Rohrleitung aus Polyethylen PE-X DIN EN ISO 15875-1 und DIN EN ISO 15875-2, sauerstoffdicht DIN 4726, für Heizungswasser, max. Betriebstemperatur 90 Grad C, max. Betriebsüberdruck 6 bar, Verbindung durch Klemmringverschraubungen, Verbindungen innerhalb der Heizkreise sind zu vermeiden, Verlegung auf dem Fußboden.
Außendurchmesser: 16x1,8mm

Hersteller/Typ: '....................................................'
  vom Bieter einzutragen
Menge: 13045,000 m

**03.22 Rohrführungsbogen**
Rohrführungsbogen, für das zuvor beschriebene PE-X
Rohrleitungen 16x1,8mm, für Richtungsänderungen von 90°.

Hersteller/Typ: '....................................................'
  vom Bieter einzutragen
Menge: 220,000 Stk

**03.23 Multiefolie PE 0,1MM 75X2M**
PE Abdeckfolie zum Schutz vor weichmacherabscheidenden Stoffen der Bauwerksabdichtung - Transparent

Hersteller/Typ: '....................................................'
  vom Bieter einzutragen
Menge: 709,000 m²

**03.24 Dehnungsfugenprofil**
Fugenprofil, selbstklebend, aus PP mit mit Polyethylen-Schaum Expansion Band, für Dehnungsfugen nach DIN 18560-2.

Materialstärke: ca. 10mm
Höhe: ca. 100mm
Länge: ca.1800mm

Hersteller/Typ: '....................................................'
  vom Bieter einzutragen
Menge: 95,000 m

**03.25 Messstellenset**
zur Feuchtemessung im Estrich.
Mindestabstand von der Messstelle bis zum nächsten Heizungsrohr: 10 cm
Zur Kennzeichnung von Messstellen in Heizestrichen gemäß DIN 4725/DIN EN 1264 Teil 4.

Hersteller/Typ: '....................................................'
  vom Bieter einzutragen
Menge: 95,000 Stk

**03.26 Randdämmstreifen 150x8mm**
Bestehend aus 8 mm starkem geschloßenzelligem PE mit aufkaschierter PE-Folie und einer breite von 150mm, Rückseite selbstklebend.
Zur Trennung des Estrichs gegenüber Wänden, Türzargen usw. Baustoffklasse: B2

Hersteller/Typ: '....................................................'
  vom Bieter einzutragen
Menge: 1880,000 m

**03.27 Randdämmstreifen aus nicht brennbarer Mineralwolle**
Bestehend aus ca. 13mm starker nicht brennbarer Mineralwolle
mit Klebestreifen und einer breite von ca. 120mm. Zur Trennung
des Estrichs zu angrenzenden Bauteilen.

Hersteller/Typ: '....................................................'
  vom Bieter einzutragen
Menge: 50,000 m

**03.28 Trennplatte 100 mm**
Bestehend aus einer ca. 100mm starken nicht brennbaren
Mineralwolle. Zur brandschutztechnischen Trennung zweier
Brandabschnitte unterhalb des Estrichs.

Hersteller/Typ: '....................................................'
  vom Bieter einzutragen
Menge: 24,000 m²

**03.29 Schutzhülse 20MM 300X5MM**
aus PE-LD - Mit Schlitzöffnung - Zum Schutz von Anbindeleitungen bis 20 mm in Dehnungsfugenbereichen

Hersteller/Typ: '....................................................'
  vom Bieter einzutragen
Menge: 268,000 Stk

**03.30 Noppen-Verteiler-/Tür Element 1450X900X48mm**
Noppenplatten zur Befestigung von Rohren mit den Abmessungen von 14 - 16mm. - Mit Dämmung aus EPS
gemäß DIN EN 13163 - Für Rohrabstand in cm: 5,5 / 11 / 16,5 / 22 / 27,5 / 33 - EN 13501-1 Brandklassifizierung:
Klasse E -Standardbrennbarkeit, Baustoffklasse B2, nach DIN 4102 Anwendung: - Fußbodenheizung und Kühlung - Zur Verwendung mit Zement- und Anhydritestrich

Hersteller/Typ: '....................................................'
  vom Bieter einzutragen
Menge: 50,000 m²

**03.31 Wärmemengenzähler**
Elektronischer Wärmemengenzähler zur Erfassung des Wärmeverbrauchs in Heizkreisverteilern von Fußbodenheizungen.

Außengewinde: 3/4"
Nenndurchfluss: 1,5 m³/h
Einbaulage: horizontal / vertikal
Fühlerdurchmesser: 5,0 mm
Fühlerkabellänge: 1,5 m
Fühlerverschraubung: M10 x 1
Rückflusserkennung: ja
Batteriebetrieb: 3 V Lithium, Lebensdauer ca. 10 Jahre
Schutzart: IP65

Hersteller/Typ: WasserGeräte/VoluMess VI-E

oder gleichwertig,

Hersteller/Typ: '....................................................'
  vom Bieter einzutragen
Menge: 20,000 Stk

*Hinweis: Einzelraumregelung*

**03.32 Raumthermostat 230V**
- Aufputz
- Einfache Ein/ Aus-Steuerung
- Heizen/ Kühlen-Umschaltung (überintegrierten Schalter)
der Einstellbereich kann mechanisch durch Verschieben von Stiften unter dem Ziffernblatt begrenzt werden
- Verdrathung mit oben geannten Thermoantrieb
- zum Anschluss an Elektro Bauseits gestelltes Kabel (4x1,5 mm²)
Schutzart IP 30
- Farbe: RAL 9010

Hersteller/Typ: Uponor Base Raumfühler H/K T-25 H/C

oder gleichwertig,

Hersteller/Typ: '....................................................'
  vom Bieter einzutragen
Menge: 78,000 Stk

### Titel 04 Brandschutz und Zubehör

*Hinweis: Brandschutzabschottung*
Brandschutzabschottung für nickelfreies Edelstahlrohr, mit allgemeinem bauaufsichtlichen Prüfzeugnis/allgemeiner bauaufsichtlicher Zulassung, Feuerwiderstandsklasse R 90 DIN 4102-11, Verlegung im Gebäude, Oberkante Abschottung über Gelände/Fußboden bis 3,5 m, Dicke der Wand/Decke: ca. 300 mm

Lieferumfang
Kennzeichnungsschild, Befestigungsmaterial.

Hersteller/Typ '....................................................'
  vom Bieter einzutragen

**04.1 Brandschutzabschottung für nickelfreies Edelstahlrohr DN50**
Brandschutzabschottung für nickelfreies Edelstahlrohr, wie zuvor beschrieben, jedoch DN50 (54x1,5)
Menge: 7,000 m

**04.2 Brandschutzabschottung für nickelfreies Edelstahlrohr DN40**
Brandschutzabschottung für nickelfreies Edelstahlrohr, wie zuvor beschrieben, jedoch DN40 (42x1,5)
Menge: 1,000 m

**04.3 Brandschutzabschottung für nickelfreies Edelstahlrohr DN32**
Brandschutzabschottung für nickelfreies Edelstahlrohr, wie zuvor beschrieben, jedoch DN32 (35x1,5)
Menge: 2,000 m

**04.4 Brandschutzabschottung für nickelfreies Edelstahlrohr DN25**
Brandschutzabschottung für nickelfreies Edelstahlrohr, wie zuvor beschrieben, jedoch DN25 (28x1,5)
Menge: 1,000 m

*Hinweis: Weiterführende Brandschutzdämmung*
Weiterführende Brandschutzdämmung zu den vorgenannten Brandschutzabschottungen, in der Baustoffklasse: A2L - s1, d0 nach DIN 13501-1

Schmelzpunkt: > 1000 °C nach DIN 4102-17

Wärmeleitfähigkeit: 0,035 W/(m·K) nach EnEV

Oberfläche: gitternetzverstärkte Aluminiumfolie

Auszuführen, in der Länge gemäß Herstellerangaben des gewählten Produktes, jeweils vor sowie nach der Brandschutzabschottung.

Hersteller/Typ '....................................................'
  vom Bieter einzutragen

**04.5 Weiterführende Brandschutzdämmung DN50**
Weiterführende Brandschutzdämmung wie zuvor beschrieben,
jedoch DN50 (54x1,5)
Menge: 28,000 m

**04.6 Weiterführende Brandschutzdämmung DN40**
Weiterführende Brandschutzdämmung wie zuvor beschrieben,
jedoch DN40 (42x1,5)
Menge: 4,000 m

**04.7 Weiterführende Brandschutzdämmung DN32**
Weiterführende Brandschutzdämmung wie zuvor beschrieben,
jedoch DN32 (35x1,5)
Menge: 12,000 m

**04.8 Weiterführende Brandschutzdämmung DN25**
Weiterführende Brandschutzdämmung wie zuvor beschrieben,
jedoch DN25 (28x1,5)
Menge: 12,000 m

*Hinweis: Rohrabschottung Fußbodenheizung*
R 60 Rohrabschottungen an Wanddurchführungen von brennbaren Rohrleitungen der Fußbodenheizung gemäß DIN 4102 und allg. bauaufsichtlicher Zulassung liefern und montieren. Geeignet für den Einbau in F60-Wänden. Inklusive Kennzeichnungsschild.

Hersteller/Typ '....................................................'
  vom Bieter einzutragen.

**04.9 R60 Rohrabschottung bis 0,05m²**
Wie zuvor beschrieben, jedoch:

R60 Rohrabschottung
Öffnungsgröße bis 0,05m²
Menge: 13,000 Stk

*Hinweis: Verschließen von Wand- und Deckendurchbrüche*
Verschließen von Wand- und Deckendurchbrüche
Verschließen von eckigen Wand/Deckendurchbrüche,
Ummörtelung um Rohrleitung aus nickelfreiem Edelstahl inkl.
Brandschutzabschottung, Feuerwiederstandsklasse F60 gemäß
DIN 4102 nach BauO NRW 2018, MLAR und M-LüAR.

Hersteller/Typ '....................................................'
  vom Bieter einzutragen.

**04.10 Wand- und Deckendurchbrüche bis 0,05m²**
Wie zuvor beschrieben, jedoch:
Öffnungsgröße bis 0,05m²
Menge: 10,000 Stk

**04.11 Wand- und Deckendurchbrüche bis 0,10m²**
Wie zuvor beschrieben, jedoch:
Öffnungsgröße bis 0,10m²
Menge: 12,000 Stk

**04.12 Wand- und Deckendurchbrüche bis 0,20m²**
Wie zuvor beschrieben, jedoch:
Öffnungsgröße bis 0,20m²
Menge: 1,000 Stk

### Titel 05 Stundenlohnarbeiten

*Hinweis: Stundenlohnarbeiten*
Stundenlohnarbeiten dürfen nur nach gesonderter schriftlicher Beauftragung durch den Auftraggeber durchgeführt werden. Vor Ausführung der Stundenlohnarbeiten muss eine schriftliche Vereinbarung über denzu erwartenden Gesamtaufwand getroffen werden.
Die Stundenlohnzettel sind dem Projektverantwortlichen des AG täglich, spätestens jedoch am folgenden Arbeitstag, unaufgefordert zur Anerkennung vorzulegen. Sie müssen alle für die Beurteilung der geleisteten Arbeiten notwendigen Angaben enthalten, insbesondere eine Beschreibung der ausgeführten Leistungen in Stichworten einschl. Materialverbrauch, Maschineneinsatz sowie nachvollziehbare Bauteilbeschreibungen.
Soweit nicht anders ausgeschrieben, müssen im Stundenlohnsatz Aufsichtskosten, Wegegeld, Auslösung und sonstige Lohnzuschläge enthalten sein, einschl. Handwerkszeug und Kleingeräte. Die Kosten der erforderlichen Aufsicht werden nicht gesondert vergütet.
Stellt sich bei einer späteren Prüfung heraus, dass die im Stundenlohn berechneten Arbeiten bereits in den Vertragsleistungen berücksichtigt sind oder zu deren Nebenleistungen gehören, so werden die Kosten trotz unterschiedlicher Anerkennung der Stundenlohnberichte nicht vergütet. Bei etwaiger Doppelvergütung besteht Rückerstattungspflicht zuzüglich etwaiger Zinsen.

**05.1 Monteurstunden zum Nachweis**
Monteurstunden zum Nachweis
Stunde eines Facharbeiters für Arbeiten, die nicht im Leistungsverzeichnis erfasst sind und die nur auf besondere Anweisung der Bauleitung und gegen Nachweis zur Ausführung kommen.
Menge: 20,000 h

### Titel 06 Zusätzliche Leistungen

*Hinweis: Wartungsvertrag*

**06.1 Wartungsvertrag nach VDMA 24186 - 1. Wartungsjahr**
Wartungsvertrag nach VDMA 24186 für das 1. Wartungsjahr
Teil 2: Heiztechnische Geräte und Anlagen
Aktueller Stand, für alle ausgeschriebenen Leistungen. Diese Wartung ist während der Gewährleistung (4Jahre) einmal jährlich in einem festzulegendem Monat durchzuführen.
Der Gesamtpreis der Wartung geht mit in die Wertung des Angebots ein. Die Wartung wird nach Abschluss der Bauleistung seperat beauftragt.
Menge: 1,000 Stk

**06.2 Wartungsvertrag nach VDMA 24186 - 2. Wartungsjahr**
wie zubor beschrieben, jedoch:
2. Wartungsjahr
Menge: 1,000 Stk

**06.3 Wartungsvertrag nach VDMA 24186 - 3. Wartungsjahr**
wie zubor beschrieben, jedoch:
3. Wartungsjahr
Menge: 1,000 Stk

**06.4 Wartungsvertrag nach VDMA 24186 - 4. Wartungsjahr**
wie zubor beschrieben, jedoch:
4. Wartungsjahr
Menge: 1,000 Stk

**06.5 Anfertigen von Bedienungs- und Wartungsanweisung**
Anfertigen von Bedienungs- und Wartungsanweisung

4 fach, bestehend aus:
- Inhaltsverzeichnis
- Anlagenbeschreibung
- Bedienungsanleitung
- Wartungsanweisung (VDMA)
- Beschreibung der einzelnen Anlagenteile als Prospektkopie
- Hersteller resp. Liefernachweise der eingebauten Geräte und Typen
Menge: 1,000 Stk

*Hinweis: Provisorisches Elektroheizgerät*

**06.6 Abhohlen eines Elektroheizgerätes**
*** Pauschalposition
Abhohlen eines Elektroheizgerätes "HotBoy 22 kW" im Umkreis von 5 km (Technischen Rathauses).
Für den Transport stehen keine geeignete Sackkarre, Halterung oder Aufständerung zur Verfügung; der Auftragnehmer hat den Transport eigenständig und mit geeignetem Personal sowie erforderlichen Hilfsmitteln durchzuführen.
Nach Abschluss der Heizphase (Aufheizung Estrich zur Herstellung der Belegreife) bzw. nach Aufforderung ist die Funktionsheizung fachgerecht zu demontieren, abzutransportieren und an den Ursprungsort zurückzubringen.
Menge: 1,000 psch

**06.7 Aufstellen/ Anschließen eines Elektroheizgerätes**
*** Pauschalposition
Aufstellen/ Anschließen des zuvor beschriebenen Elektroheizgerätes im 3.OG im Heizungsraum inkl. einer Behelfskonstruktion und Übergangsstücke für den Anschluss an das Heizungsnetz.
Anschluss: 3/4 " Innengewinde
Menge: 1,000 psch

**06.8 Funtkionsheizen**
*** Pauschalposition
Funktionsheizen der Fußbodenheizung zur Prüfung der Funktionsfähigkeit und Spannungsfreiheit des Estrich. Die Arbeiten sind in Abstimmung mit dem Estrichleger durchzuführen.
Menge: 1,000 psch

**06.9 Aufheizen zur Herstellung der Belegreife**
*** Pauschalposition
Der Auftragnehmer hat das fachgerechte Aufheizen zur Herstellung der Belegreife durchzuführen. Die Arbeiten sind in Abstimmung mit dem Estrichleger durchzuführen.
Menge: 1,000 psch

*Hinweis: Hinweis:*
Die förmliche Abnahme nach VOB erfolgt zusammen mit dem
Auftraggeber (AG). Hierzu sind die vom Planer vorab
geprüften und freigegebenen Revisionsunterlagen
vollständig einzureichen. Sofern diese Unterlagen zur
Abnahme fehlen, wird diese verweigert, da ein
wesentlicher Mangel vorliegt (OLG Hamm, Urteil vom
17.06.2008 - 19 U 152/04).
Für die Prüfung durch den Planer ist ein Zeitraum von 2
Wochen anzusetzen.

**06.10 Bestands- und Revisionsplänen**
*** Pauschalposition
Erstellen von Revisionsplänen nach VDI 6026. Der AN erhält vom AG zur Revision seines Gewerkes die Ausführungspläne als Papierpläne bzw. CAD-Datei vom bauleitenden Ing.-Büro. Auf dieser Grundlage sind diese Pläne fortzuschreiben und die Revisionspläne zu erstellen und als Farbplot sowie als DXF-/DWG-Datei entsprechend dem "verbindlichen Standard für die Erstellung von CAD-Zeichnungen des AG" dem AG auszuhändigen. Der Standard wird dem AN auf Anforderung durch den AG zur Verfügung gestellt.

Abgabe in:
2x in Papier, 1x auf USB-Stick, Dateien im PDF-Format, Zeichnungen zusätzlich als DWG/DXF
Menge: 1,000 psch

**06.11 Erstellen von Werks- und Montageplänen**
Die Werks- und Montageplanung ist, getrennt nach Gewerken, 2-fach in DIN A4-Ordner mit Inhaltsverzeichnis rechtzeitig vor Montagebeginn dem Bauherrn (Auftraggeber - AG) zur Einsicht und Prüfung vorzulegen.
Vor der Montage der technischen Einrichtungen ist mit den Auftragnehmern (AN) der anderen technischen Gewerke rechtzeitig Kontakt aufzunehmen und eine Koordination vorzunehmen.
Änderungen jeglicher Art, auch Änderungen bei anderen Gewerken und bauliche Maßnahmen, die auf ungenügende oder unterlassene Koordination zurückzuführen sind, gehen zu Lasten des Auftragnehmers.
Grundlage der Werks- und Montageplanung, sind die bis zum Erstelldatum dieses Leistungsverzeichnisses vorliegende Ausführungsplanung  des Architekten und des Fachplaners TGA, sowie das Brandschutzkonzept, die dem AN durch den AG rechtzeitig zur Verfügung gestellt werden müssen.
Sämtliche nachfolgende Ausführungspläne durch den Architekten/Fachpkaners TGA und/oder dessen Nachunternehmer sind eigenverantwortlich durch den Auftragnehmer anzufordern und in die Werks- und Montageplanung einzuarbeiten und hinsichtlich der Schlitz- und Durchbruchsplanung rechtzeitig Änderungen schriftlich mitzuteilen.
Werks- und Montageplanung in der Heizungstechnik bestehen im wesentlichen aus:

- Anlagen- und Strangschemen
- Grundrisspläne
- Schlitz- und Durchbruchspläne
Menge: 1,000 Psch

**06.12 Erstellen eines Schalt- und Strangschemas**
zur Visualisierung aller Anlagenkomponeten sowie der Funktion der Anlage. Schemata gemäß Revisionsunterlagen, sind in mindestens größe DIN A1 unter Glas im Technikraum anzubringen.
Menge: 1,000 Psch

**06.13 Erstellen eines hydraulischen Abgleichs**
zur Sicherstellung des bestimmungsgemäßen Betriebs der Heizungsanlage.
Die Durchführung und die Einstellwerte sind durch ein Protokoll zu bestätigen.
Menge: 1,000 Psch

**06.14 Trockene Dichtheitsprüfung mit inertem Gas**
Die Dichtheit der Anlage ist durch ein Druckprotokoll zu bestätigen.
Menge: 1,000 Psch

**06.15 Befüllen der Anlage mit Weichwasser**
Befüllen der Heizungsanlage mit ca. 5200l Weichwasser nach VDI2035, einschl. Geräteeinsatz wie mobile Enthärtungsanlage und Verbrauchsmaterialen (Enthärtungspatronen, Schlauchverbindern und Kleinmaterial) inkl. Entlüften und Sicherstellung des Betriebs der neuen Anlage.
Menge: 1,000 Psch

**06.16 Enthärtungspatrone**
Enthärtungspatrone für die Heizungsbefüllungsamatur.
Menge: 1,000 Stk

**06.17 Einweisung des Bedienungspersonals**
Technische Einweisung des Betriebspersonals des Auftraggebers in die Funktion, Betriebsweise, Dokumentation und Bedienung ( Betriebs- und Störfall) der Heizungsanlagen.
Die Durchführung wird vom Auftragnehmer protokolliert und
vom Auftraggeber bestätigt.
Menge: 1,000 Psch

*Hinweis: Kernbohrungen*
Kernbohrungen durch bewährten Stahlbeton in Wänden bzw. in Decken einschl. aller Nebenkosten für Einmessen, Wasserabsaugung und Schuttbeseitigung.

**06.18 Kernbohrungen Durchmesser 180 mm**
Kernbohrungen
Durchmesser 180 mm
Bohrtiefe : ca. 250 mm
Menge: 2,000 Stk

**06.19 Kernbohrungen Durchmesser 130 mm**
Kernbohrungen
Durchmesser 130 mm
Bohrtiefe : ca. 250 mm
Menge: 2,000 Stk

**06.20 Kernbohrungen Durchmesser 100 mm**
Kernbohrungen
Durchmesser 100 mm
Bohrtiefe : ca. 250 mm
Menge: 2,000 Stk
